# Goetheplatz Rhinow
Angebotsaufforderung (GAEB DA XML 3.3, DA83)
Projekt: 0229
Währung: EUR
Vergabeart: Öffentliche Ausschreibung
Erstellt mit: GXML Toolbox V3.3 R20220330, ORCA AVA 26.0.8 26.00.08, 16.03.2026

## Baubeschreibung
Eine gesonderte Baubeschreibung liegt als Anlage bei.

## Planverzeichnis
Ein gesondertes Planverzeichnis liegt als Anlage bei.
Alle Pläne zur Ausführung werden nur in digitaler Form
zur Verfügung gestellt.

## Vorbemerkung
01.
Grundlage der Ausführung der Leistung ist die aktuelle VOB in
Teilen B und C, einschlägige gültige DIN/ EN-Vorschriften
neuester Fassung, die Bauordnung des Landes Brandenburg und
allgemein anerkannte Regeln der Technik.

02.
Die Baustelle befindet sich auf dem Goetheplatz,
Mittelstr./ Ernst-Thälmannstr./ Ackerstraße, 14728 Rhinow, Deutschland
Die Zufahrt erfolgt über die Ackerstraße.

03.
Eine Baustellenbesichtigung vor Angebotsabgabe wird
vorausgesetzt und ist jederzeit selbstständig möglich.
Soweit Leistungen innerhalb des LVs nicht zweifelsfrei definiert
sind, obliegt es dem AN, rechtzeitig zu veranlassen, dass
zwischen ihm und dem AG Einvernehmen über diese Leistung
bzw. die zur Verwendung vorgesehenen Materialien erzielt wird.
Gemäß VOB/C schließen die beschriebenen Leistungen die
Lieferung der dazugehörigen Stoffe, Materialien und Bauteile
ein.

04.
Der Auftragnehmer hat während der gesamten Bauzeit
Bautagesberichte zu führen, in denen die Art der ausgeführten
Tätigkeit, der Arbeitskräfte und Maschineneinsatz, die
Witterungsbedingungen, An- und Abfuhr von Materialien,
besondere Vorkommnisse und Behinderungen dokumentiert
sind. Diese Bautagesberichte sind wöchentlich der örtlichen
Bauüberwachung unterschrieben auszuhändigen oder per Mail zu übermitteln.

05.
Der Auftragnehmer hat alle erforderlichen Maßnahmen,
Einrichtungen und Anordnungen zur Einhaltung der
Unfallverhütungsvorschriften zu treffen und diese in die
Einheitspreise einzukalkulieren. Die Baumaßnahme grenzt
an öffentliche Geh- und Verkehrswege. Sie sind in kurzen
Intervallen sauber zu halten.

06.
Beim Abbruch und der Entsorgung sind die gesetzlichen
Bestimmungen zur Entsorgung von nicht überwachungsbedürftigen und überwachungspflichtigen Bauabfällen zu
beachten.

07.
Die Abrechnung von Abbruchmaßnahmen erfolgt nach
anerkanntem Aufmaß vor Abbruch. Die Flächen sind zusätzlich
zu fotografieren und der BÜ digital zur Verfügung zu stellen. Die
Abrechnung der Bodenarbeiten erfolgt nach Aufmaß vor Abtrag
in fester Masse.

08.
Eingezäunte Lagerflächen können im Bereich des Amtsgeländes der Stadt Rhinow in der Lilienstr. 3 (ca. 450m Entfernung) genutzt werden. Der Parkplatz in der Schulstraße/Am Friedhof
(ca. 200 m) kann zur Parkierung genutzt werden.

Die Zufahrt über die Ackerstraße ist dauerhalt aufrecht zu erhalten, unter anderem für die Feuerwehr. Die Zugänglichkeit des Eingangs vom Bäcker und dessen Außengastronomie müssen dauerhaft aufrecht erhalten werden während der gesamten Bauausführung.

Im Bereich der Ackerstraße wird für den Zeitraum der Baumaßnahme ein Park- und Halteverbot einzurichten sein, welches durch den Auftragnehmer bei der Stadt Rhinow zu beantragen ist.

Das Lagern jeglicher Materialien (u.a. Baustoffe, Abfälle, Geräte und Baumaschinen) ist im Bereich der Kronentraufbereiche zzgl. 1,5m nicht gestattet.

Sollten Beeinträchtigungen bzw. Sperrungen der Flächen darüber hinaus notwendig sein, ist die zuständige Feuerwache darüber rechtzeitig über Ausmaß und Dauer in Kenntnis zu setzen und ggf. Maßnahmen abzustimmen.

09.
Bei Unklarheiten und Zweifeln ist die Bauüberwachung sofort zu
informieren. Für Schäden und Mängel durch Eigenentscheidungen des AN haftet dieser in vollem Umfang.

10.
Vor Einbau ist der Bauüberwachung rechtzeitig (mindestens eine Woche vor Einbau) ein Bemustern der
Materialien zu ermöglichen. Nicht bemusterte Materialien, die
nicht der Vorstellung der Bauüberwachung/Bauherren entsprechen,
sind vom AN kostenneutral auszutauschen.

11.
Der Brunnen war nach aktuellem Kenntnisstand noch nie als "Brunnen" mit elektrik- und wasserführenden Anlagen ausgestattet. Eine Zuleitung für Elektrik und Wasser wurde von der Bäckerei zum Brunnen jedoch bereits vorgestreckt. Die Lage der Leitungen ist unbekannt. Bei den Arbeiten sind Suchschachtungen zum Auffinden der Leitungen durchzuführen.
Der AN hat alle notwendigen Leitungsauskünfte/Schachtscheine
einzuholen und sich der Lage der Medien zu versichern, bevor
Erdarbeiten in Angriff genommen werden.
In der Nähe von Leitungen sind alle Erdarbeiten vorsichtig in
Handschachtung auszuführen.

12.
Die im Ausführungsplan angegebenen Höhen sind vor Beginn der Ausführung zu prüfen.

13.
Pflasterprotokolle für die Gehwegsflächen an den Zufahrten
sind vor Beginn der Arbeiten anzufertigen.

14.
Beim Auffinden von Munition und Sprengstoffresten
sind sofort die Arbeiten einzustellen, die Fundstelle
zu sichern und der Munitionsbergungsdienst sowie die
örtliche Bauleitung zu verständigen.

15.
Bodenschutzfachliche Bestimmungen:
Die Lagerung von Aushubmaterial auf dem Baufeld ist nicht zulässig.
Das Ausheben des Bodens muss getrennt nach Mutterboden und Unterboden erfolgen.
Die verschiedenen Substrate sind getrennt und ohne Überschüttungen zwischenzulagern.
Die Beprobung des Bodenaushubes erfolgt nach LAGA PN 98 gemäß Verordnung zur Einführung einer Ersatzbaustoffverordnung, zur Neufassung der Bundes- Bodenschutz- und Altlastenverordnung und zur Änderung der Deponieverordnung und der Gewerbeabfallverordnung (nachfolgend als Mantelverordnung benannt) von einem dafür zugelassenen Labor zu beproben und zu analysieren.

Der Analysenumfang für die gewonnenen Bodenproben bestimmt sich aus den technischen Regeln der Mantelverordnung. Die Analysenprotokolle sind der UBB/UAWB zur
Prüfung vorzulegen. Die Verwertung der Böden bedarf der Zustimmung der UBB/UAWB.
Vorhabensfremder Oberboden hat bei Verwendung der Klasse 0 oder F0 der Mantelverordnung Boden zu entsprechen. Die entsprechenden Analysenprotokolle sind der UBB vor Verwendung des Oberbodens zur Prüfung vorzulegen. Erst nach Prüfung und Zustimmung durch die UBB kann der Boden verwendet werden.

Die abzureißenden Anlagen (wie die alten Wegebefestigungen) sind nur bis OK Tragschichten zurückzubauen.

Alle anfallenden Abfälle (auch Böden) sind nachweislich und ordnungsgemäß zu verwerten. Sofern Abfälle verwertet werden können, sind der UAWB die Verwertungswege vor Baubeginn für jede einzelne Abfallart konkret schriftlich zu benennen, jedoch mindestens 4 Wochen vor Bauausführung.

Dazu zählt auch die Wiederverwertung in den Einzelmaßnahmen (wie für Wege, Verkehrsflächen, Pflanzarbeiten). Sollten Abfälle nicht verwertet werden können, sind der
UAWB die entsprechenden Belege (Entsorgungsnachweise usw.) nach erfolgter Beseitigung vorzulegen. In Abhängigkeit von den Entsorgungswegen ist es erforderlich, chemische Untersuchungen durchführen zu lassen, um zu gewährleisten, dass die Entsorgung schadlos und ordnungsgemäß erfolgt.

16. Zeitplanung
Den Ausführungszeitraum entnehmen Sie bitte den beiliegenden
Formblättern des Auftraggebers.

## 02 Los 2 Pflegeleistungen

### Titel 01 530 Oberbau, Deckschichten

#### Bereich 01.01 533 Plätze, Höfe, Terrassen

*Hinweis: ---Deckschichten---*

**01.01.1 Pflasterflächen nachsanden**
*** Bedarfsposition ohne GB
Pflasterflächen nach 6 Monaten nachsanden,
Fugen einsanden mit Brechsand 0/4.
Herstellung: nach u.a. ZTV Pflaster, Merkblatt für Pflasterdecken der FGSV.
Ort: sämtliche neuverfugten Pflasterflächen: B1, B2 und B3
Menge: 574,000 m²

### Titel 02 570 Vegetationsflächen

#### Bereich 02.02 573 Pflanzarbeiten

*Hinweis: --- Pflege ---*

**02.02.1 Fertigstellungspflege Pflanzfläche**
Fertigstellungspflege Pflanzfläche,
gem. DIN 18 916.

Chemische Unkrautbekämpfungsmittel dürfen nicht
eingesetzt werden. Schädlingsbekämpfungsmittel nur nach
Zustimmung durch die Bauüberwachung in dem genehmigtem
Umfang.

Steine ab 5cm, Holz und
sonstiger Zivilisationsmüll ist abzusammeln und
abzufahren.

Der Beginn der Fertigstellungspflege und
die einzelnen Pflegegänge sind der Bauüberwachung vor
Arbeitsbeginn anzuzeigen.
Aufkommende Unkräuter sind zu entfernen.

Für Frühjahrespflanzungen:
Anzahl der Pflegegänge: 6 Stück

Für Herbstpflanzungen:
Anzahl der Pflegegänge: 12 Stück

Kalkulatorischer Ansatz: 12 Pflegegänge x 49 m²
EP entspricht 1 Pflegedurchgang pro m²
Menge: 588,000 m²

**02.02.2 Wässern Pflanzfläche**
Wässern Pflanzfläche
bei auftretender Trockenheit, im Zeitraum Fertigstellungspflege

Wässerung
soweit es die Witterungsverhältnisse erfordern.  Mindestwassermenge je Arbeitsgang und m² 20 Liter.
Beim Einbringen des Wassers ist darauf zu achten, dass das ggf. vorhandene Mulchmaterial nicht ausgeschwemmt wird. Das Wasser ist so einzubringen, daß es an den Pflanzen versickert.

Durch den AN ist auf Verlangen der Nachweis zu führen, dass die ausgeschriebene Menge Wasser ausgebracht wurde. Die Art des Nachweises ist dem AN freigestellt. Ein einfacher Vermerk auf dem Tagesbericht oder Pflegenachweis ist nicht ausreichend. z.B. Fotos der Wasseruhr vor und nach dem Bewässerungsgang sind eine Option.

Jeder Durchgang ist durch den AN vorab anzukündigen
bzw. mit dem AG abzustimmen.

Zum Nachweis der erbrachten Leistungen ist der Lieferschein spätestens 1 Woche nach der Ausführung dem AG vorzulegen, nachträglich eingereichte Lieferscheine werden nicht anerkannt.

Kalkulatorischer Ansatz: 12 Wässerungsgänge x 49m²
EP entspricht 1 Wässerungsdurchgang pro m²
Menge: 588,000 m²

**02.02.3 Düngen Pflanzfläche**
*** Bedarfsposition ohne GB
Düngen Pflanzfläche,
mit organisch-mineralischen Langzeitdünger in Form von Hornspänen,
nur zwischen April bis Juli und nach Absprache mit der Bauüberwachung durchführen.
Düngung mit Wässerung ersetzt einen Wässerungsgang.
je m²: 50 g Hornspähne auf Boden aufbringen, leicht in den Boden einarbeiten und wässern mit 20 Litern pro m²
Kalkulatorischer Ansatz: 1 Dünung x 49 m²

EP entspricht 1 Düngedurchgang pro m²
Menge: 49,000 m²

**02.02.4 Entwicklungspflege für 2 Jahre**
Entwicklungspflege Pflanzfläche,
gem. DIN 18 916.

Chemische Unkrautbekämpfungsmittel dürfen nicht
eingesetzt werden. Schädlingsbekämpfungsmittel nur nach
Zustimmung durch die Bauüberwachung in dem genehmigtem
Umfang.

Steine ab 5cm, Holz und
sonstiger Zivilisationsmüll ist abzusammeln und
abzufahren.

Der Beginn der Entwicklungspflege und
die einzelnen Pflegegänge sind der Bauüberwachung vor
Arbeitsbeginn anzuzeigen.
Aufkommende Unkräuter sind zu entfernen.

Anzahl der Pflegegänge: 6 Stück / Jahr

Kalkulatorischer Ansatz: 6 Pflegegänge x 2 Jahre x 49 m²
EP entspricht 1 Pflegedurchgang pro m²
Menge: 588,000 m²

**02.02.5 Wässern Pflanzfläche**
Wässern Pflanzfläche
bei auftretender Trockenheit, im Zeitraum Fertigstellungspflege

Wässerung
soweit es die Witterungsverhältnisse erfordern.  Mindestwassermenge je Arbeitsgang und m² 20 Liter.
Beim Einbringen des Wassers ist darauf zu achten, dass das ggf. vorhandene Mulchmaterial nicht ausgeschwemmt wird. Das Wasser ist so einzubringen, daß es an den Pflanzen versickert.

Durch den AN ist auf Verlangen der Nachweis zu führen, dass die ausgeschriebene Menge Wasser ausgebracht wurde. Die Art des Nachweises ist dem AN freigestellt. Ein einfacher Vermerk auf dem Tagesbericht oder Pflegenachweis ist nicht ausreichend. z.B. Fotos der Wasseruhr vor und nach dem Bewässerungsgang sind eine Option.

Jeder Durchgang ist durch den AN vorab anzukündigen
bzw. mit dem AG abzustimmen.

Zum Nachweis der erbrachten Leistungen ist der Lieferschein spätestens 1 Woche nach der Ausführung dem AG vorzulegen, nachträglich eingereichte Lieferscheine werden nicht anerkannt.

Kalkulatorischer Ansatz: 12 Wässerungsgänge x 49m²
EP entspricht 1 Wässerungsdurchgang pro m²
Menge: 588,000 m²
